# Vorlagen
Leistungsbeschreibung (GAEB DA XML 3.3, DA81)
Projekt: Projekte Umwelt
Währung: EUR
Erstellt mit: G&W CALIFORNIA PRO, CALIFORNIA PRO V13.2.01, 30.06.2026

## Zusätzlicher Text
Gegenstand der vorliegenden Ausschreibung sind die Planung und Ausführung des Totalabbruchs der Sporthalle und deren Nebengebäude sowie des Anbaus und Container inkl. Entrümpelung, Entkernung, Schadstoffsanierung und Entsorgung. Weiterhin gehört die Herrichtung des Baufeldes (Baugrube sicher geböscht) zur Übergabe an den AG zum Leistungsgegenstand.
Der Auftragnehmer (AN) ist für den Aufbau, Betrieb und Rückbau der Schwarzbereiche verantwortlich. Während der gesamten Zeit der Schadstoffsanierung hält der AN nach Anzahl der Sanierungsbereiche für die Schadstoffe Aufsichtsführende nach Technische Regel für Gefahrstoffe (TRGS) 519 & Deutsche Gesetzliche Unfallversicherung (DGUV) 101-004 vor. Diese Personen müssen während der gesamten Arbeitszeit vor Ort sein.
Die Entsorgung der nicht gefährlichen und gefährlichen Abfälle gehört in das Leistungsspektrum der vorliegenden Ausschreibung. Der AN ist verantwortlich für die Verpackung, Bereitstellung im Arbeitsbereich, den Transport innerhalb der Baustelle und Bereitstellung und Verladung zur Entsorgung.

Sicherung Absturzkanten Baustelle:
Für sämtliche entstehenden Absturzkanten im Zuge der angefragten Leistungen des AN ist dieser für die Erstellung von Sicherungen der Absturzkanten inkl. arbeitstägliche Kontrolle und Instandhaltung verantwortlich.

## Grundschule Frauenweiler_V3
Datum: 30.06.2026

*Hinweis: Projektbeschreibung*

*Hinweis: Zielformulierung*
Zielformulierung / Leistungsumfang AN

Gesamtmaßnahme

Ziel der Gesamtmaßnahme ist der vollständige Rückbau der Sporthalle und deren Nebengebäude, des Anbaus und der Container sowie alle damit verbundenen Entsorgungsleistungen für den Neubau einer Mehrzweckhalle.

Entrümpelung

Die Entrümpelung umfasst das Aufnehmen und Verladen aller im Leistungsbereich enthaltenen losen Gegenstände. Durch Dritte wird der Großteil der Gegenstände/Möbel vor Leistungsbeginn aus dem Gebäude gebracht. Es werden jedoch nicht alle Gegenstände/Möbel entfernt, sodass einige Einrichtungsgegenstände/Möbel zu beseitigen sind. In welchem Umfang die Entrümpelung durch Dritte stattfinden wird, ist zum Zeitpunkt der Ausschreibung noch unklar. Genaueres hierzu kann im Zuge des Aufklärungsgesprächs erfragt werden.

Entkernung

Die Entkernung umfasst sämtliche Einbauten, die nicht schadstoffhaltig sind und nicht zur mineralischen Bausubstanz gehören.

Schadstoffsanierung

Die Schadstoffsanierung umfasst den Ausbau sämtlicher im und am Gebäude verbauten schadstoffhaltigen Materialien sowie diese, die zum Erreichen schadstoffhaltiger Materialien ausgebaut werden müssen.

Rückbau
Durch den AN sind in der ersten Phase (05.10.2026 - 13.11.2026) die Nebengebäude der Sporthalle, der Anbau sowie die Container und in der zweiten Phase (Juni 2028) die Sporthalle selbst zurückzubauen.

Darüber hinaus muss der AN berücksichtigen, dass im Bereich des Baufeldes Versorgungsleitungen wie z.B. Wasser, Abwasser und Strom vorhanden sind. Die Freischaltung erfolgt bis zum Leistungsbeginn über Dritte. Es sind dennoch selbstständig Bestandspläne über vorhandene Leitungstrassen auf dem Gelände bei den Ver- und Entsorgungsunternehmen einzuholen.

Die Nebengebäude grenzen an die Sporthalle, welche bis 2028 in Betrieb bleiben muss. Daher darf diese im Zuge des Rückbaus der 1. Abbruchphase nicht beschädigt oder anderweitig in Mitleidenschaft gezogen werden. Dies ist im Rahmen der Funktionalplanung des AN detailliert zu beplanen und in der Ausführung umzusetzen.

*Hinweis: Das Objekt*
Standorte und Lage

Die Grundschule Frauenweiler befindet sich im Zeisigweg 1 in 69168 Wiesloch. Auf dem Grundstück befindet sich die eigentliche Grundschule mit Anbau sowie die Sporthalle mit Nebengebäuden, wie Küche, Umkleide, Heizraum.

Objektbeschreibung

Folgende Eckdaten zu den Gebäuden sind bei der Kalkulation zu beachten:

Sporthalle
- Baujahr 1972
- Turnhalle, Geräteraum, Umkleiden, Waschraum, WC (4x), Vorräume, Flur, Lehrerzimmer, Heizraum (halbe Etage im Erdreich)
- Außenbereich mit Unterstand mit Umzäunung
- nicht unterkellert
- Flachdach mit Bitumenbahn versehen
- Decken, Bodenplatte aus Stahlbeton
- Wände aus Ziegel, eine Fassadenwand aus Glasbausteine in Turnhalle
- Bodenbeläge: PVC, Fliesen
- Fläche Turnhalle: ca. 290 m²
- Fläche Geräteraum: ca. 52 m²
- Fläche Umkleiden+ Waschraum: ca. 87 m²
- Fläche Flur: ca. 50 m²
- Fläche WC + Vorräume + Lehrer: ca. 28 m²
- Fläche Heizraum: ca. 75 m²
- Geschosshöhe: ca. 3,0 m
- Höhe Sporthalle: ca. 7,0 m

Nebengebäude
- Baujahr 1985
- Ausschank, Küche, Spülküche, Technik- und Putzraum, WC (2x), Garderobe, Geräteraum (2x)
- Außenbereich: Fahrradständer
- nicht unterkellert
- Dach mit Ziegeln gedeckt, Holzbauweise
- Decken, Bodenplatte aus Stahlbeton
- Abhangdecken aus Gipskarton mit Auflage aus KMF
- Wände aus Ziegel
- Bodenbeläge: PVC, Fliesen
- Fläche WC: ca. 30 m²
- Fläche Geräteraum/Garderobe: ca. 29 m²
- Fläche Flur: ca. 15 m²
- Fläche Putzraum + Technik: 9 m²
- Fläche Ausschank + Küche + Spülküche: ca. 58 m²
- Geschosshöhe: ca. 3,5 m

Anbau
- Baujahr 1992
- 2 Klassenräume, Flur
- nicht unterkellert
- Dach mit Ziegeln gedeckt, Holzbauweise
- Abhangdecke aus OWA-Platen mit Auflage aus KMF
- Wände aus Gipskartonplatten mit Dämmung aus KMF
- Tapete = Glasfasertapete
- Bodenbeläge aus PVC
- Fläche: ca. 180 m²
- Höhe: ca. 5,5 m

Container
- Aufbau: ca. 2018
- Anzahl = 4
- Dämmung aus Polyurethan-Hartschaum oder Mineralwolle

*Hinweis: Allgemeine Vorbemerkungen und Angaben zur Baustelle, u. a. gem. DIN 18299*
Allgemeine Vorbemerkungen und Angaben zur Baustelle

*Hinweis: Öffnungszeiten der Baustelle*
Öffnungszeiten der Baustelle

Die Arbeiten sind im Rahmen der zur Verfügung stehenden Arbeitszeiten von Montag bis Freitag von 07:00 bis 19:00 Uhr und Samstag von 07:00 Uhr bis 15:00 Uhr zu planen.
In darüberhinausgehenden Ausnahmefällen (z.B. Feiertags-, Nacht- und Sonntagsarbeit) ist vom Auftragnehmer eine Ausnahmegenehmigung bei den zuständigen Behörden zu beantragen und mit dem Auftraggeber abzustimmen.
Es dürfen von 07:00 Uhr bis 08:00 sowie von 18:00 Uhr bis 19:00 Uhr lediglich vor- und nachbereitende, jedoch keine lärmintensiven Arbeiten durchgeführt werden.

Es ist zu beachten, dass in den Herbstferien 2026 zwar kein Schulbetrieb herrscht, jedoch die Sporthalle abends genutzt wird.

*Hinweis: Lage der Baustelle, Umgebungsbedingungen, Zufahrtsmöglichkeiten und Beschaffenheit der Zufahrt sowie etwaige Einschränkungen bei ihrer Nutzung*

*Hinweis: Lage der Baustelle und Umgebungsbedingungen*
Lage der Baustelle und Umgebungsbedingungen

Das Grundstück der Grundschule befindet sich an Rande eines Wohngebietes, am Ende der Sackgasse Zeisigweg. Im Nordosten und Süden grenzen Felder sowie ein Wald an das Grundstück der Schule. Rodungen wurden teilweise im Bereich des Schulhofes durchgeführt. Es befinden sich weiterhin noch Bäume um den Anbau sowie die Container.

*Hinweis: Verkehrsverhältnisse auf der Baustelle*
Verkehrsverhältnisse auf der Baustelle

Zufahrtsmöglichkeiten, Beschaffenheit der Zufahrt, verkehrliche Einschränkungen/ Durchfahrtshöhen und -breiten:
Die Anfahrt erfolgt ausschließlich über den Zeisigweg. Mit Beginn der BE-Einrichtung wird durch Dritte ab Baubeginn ein Bauzaun gestellt. Die Zufahrt erfolgt nach Stellung des Bauzauns über das Bauzauntor.

Einflüsse auf den öffentlichen Verkehr:
Durch den Baustellenbetrieb darf es nicht zu Einschränkungen des öffentlichen Nahverkehrs wie z.B. der Buslinien entlang der Alten Bruchsaler Str. sowie im Zeisigweg kommen. An- und Abfahrten von Lieferverkehr sind so zu planen, dass es ebenso im Stadtgebiet nicht zu Behinderungen des Verkehrs kommt.

Straßenbeschädigungen und Verunreinigungen:

Durch den Baubetrieb verursachte Verunreinigungen und Schäden an den Zufahrtsstraßen und Wegen, insbesondere im direkten Baubereich, hat der AN auf eigene Kosten zu beseitigen. Weiterhin sind die durch den Baustellenverkehr benutzten Straßen und Wege sowie öffentliche Verkehrsflächen während der Bauausführung in ordnungsgemäßem und sauberem Zustand zu halten. Die Aufwendungen sind in die Baustelleneinrichtung einzukalkulieren.

*Hinweis: Immissionen*
Immissionen
Lärm:
Hinweis:
Der AN hat im Rahmen seiner funktionalen Planungsleistung alle gesetzlichen Regularien bezüglich des Lärmschutzes einzuhalten.

*Hinweis: Baustelleneinrichtung übergeordnet*

*Hinweis: Zutrittskontrolle Baustelle*
Zutrittskontrolle Baustelle

Die Anfahrt erfolgt ausschließlich über den Zeisigweg.

*Hinweis: Sozialcontainer*
Sozialcontainer

Mit Beginn der Maßnahme werden Sanitärcontainer zur Verfügung gestellt, welche durch den AN kostenfrei mit genutzt werden können. Die Einrichtungen sind grundsätzlich pfleglich zu behandeln.

Planung, Stellung, Unterhaltung und Räumung von weiteren benötigten Containeranlagen inkl. Anschlüssen (z.B. Sozialcontainer) sind Teil des LVs und in der Position Baustelle einrichten, vorhalten und räumen einzukalkulieren.

*Hinweis: Koordination mit anderen Gewerken, Baulogistiker, Objektüberwachung*
Koordinationspflichten
Der AN koordiniert seine Baustelleneinrichtung in Abstimmung mit dem AG/BL sowie der FBL eigenverantwortlich. Die Freigabe der Baustelleneinrichtung gem. einzureichenden Baustelleneinrichtungsplan obliegt dem AG bzw. dessen Vertreter.
Der AN koordiniert seine Leistungen bedarfsgerecht mit den weiteren auf der Baustelle tätigen Unternehmern.
Alle sich aus Abstimmung mit den weiteren Beteiligten ergebend geänderten Abläufe sind zwingend mit der FBL und dem AG/BL abzustimmen. Gleichzeitig gelten die Vorgaben dieses Leistungsverzeichnisses nebst aller Anlagen.
- Materialtransporte sind so zu koordinieren, dass keine Behinderungen für die Anlieger und den Baustellenbetrieb entstehen.
- Ggf. wartende LKWs sind in entsprechender Entfernung auf verfügbaren Freiflächen des Baufeldes abzustellen und per Funk abzurufen.

*Hinweis: Arbeitssicherheit und Unfallverhütung*
Arbeitssicherheit und Unfallverhütung

Der SiGeKo ist direkt durch den AG beauftragt. Leistungen des AN sind hier nicht zu kalkulieren. Gleichwohl obliegt dem AN die Abstimmung seiner Maßnahmen hinsichtlich des Arbeitsschutzes.
Die erforderlichen arbeitsschutzrechtlichen Vorkehrungen sowie Maßnahmen zur Unfallverhütung sind unter Beachtung aller Vorschriften allein verantwortlich vom AN vorzunehmen.
Die zuständige Sicherheitsfachkraft (SiFa) ist vor Ausführung der Maßnahme zu benennen. Auf Anforderung des AG/BL bzw. der FBL hat diese bei Begehungen und Besprechungen teilzunehmen.
Der Projektleiter des AN hat an vorangekündigten Begehungen des Bauherrn/BL/FBL bzw. des SiGeKo, der Berufsgenossenschaft oder sonstigen Behörden teilzunehmen.
Die üblichen notwendigen Unterlagen (Gefährdungsbeurteilung, Betriebsanweisung, etc.) sind auf Anforderung der BL/FBL und/ oder dem SiGeKo vorzulegen. Für besondere Prozesse können mehrere Konzepte eingefordert werden.
Vorfälle (auch ohne Arbeitsunfall) sind dem SiGeKo bzw. der BL/FBL unverzüglich (per Telefon, anschließend per E-Mail) zu melden.

*Hinweis: Medienversorgung und -entsorgung*
Medienversorgung und -entsorgung

Wasser:

Die Abmeldung des Wassers für die Medienfreiheit der Nebengebäude erfolgt bis zum Leistungsbeginn durch den AG beauftragte Dritte. Die Medienfreiheit wird vorerst nur für die Nebengebäude hergestellt. Die Medienfreiheit der Sporthalle erfolgt separat im Jahr 2028.
Der Anschluss für das Bauwasser ist in der Nähe der Baucontainer zu beziehen. Erforderliche Standrohre, Anschlüsse oder weiterführende Wasserverteilungen sind durch den AN zu stellen.

Abwasser:
Die vorhandenen Abwasserleitungen können weiterhin genutzt werden.

Baustrom:

Die Abmeldung des Stroms für die Medienfreiheit der Nebengebäude erfolgt bis zum Leistungsbeginn durch den AG beauftragte Dritte. Die Medienfreiheit wird vorerst nur für die Nebengebäude hergestellt. Die Medienfreiheit der Sporthalle erfolgt separat im Jahr 2028.
Der Anschluss für Strom ist in der Nähe der Baucontainer zu beziehen. Weitere Leitungen vom Verteilerschrank zur Baustelle sind durch den AN zu planen und einzukalkulieren.
Alle Umbauarbeiten in der Baustrom- und Bauwasserversorgung sind nach Rücksprache mit der BL/FBL auf Kosten des AN durchzuführen.

Baustellenbeleuchtung:

Die Ausleuchtung der Arbeitsbereiche gem. ASR erfolgt durch den AN.

*Hinweis: Hebezeuge/ Gerüste*
Hebezeuge/ Gerüste
Der AN hat für alle seine Arbeiten eigenständig Transportmöglichkeiten zu stellen. Der AN hat bei Bedarf die kompletten Öffnungszeiten der Baustelle für den Transport zu nutzen.
Der AG stellt für die Ausführung keine Hebezeuge, Gerüste aller Art (z.B. Fassadengerüste, Rollgerüste, Raumgerüste, Sicherungsgerüste), Kräne, Mobilkräne oder ähnliches zur Verfügung. Der AN hat im Rahmen seiner funktionalen Leistung sämtliche erforderlichen Hebezeuge, Gerüste aller Art (z.B. Fassadengerüste, Rollgerüste, Raumgerüste, Sicherungsgerüste), Kräne, Mobilkräne oder ähnliches eigenständig und eigenverantwortlich zu planen, auf- und abzubauen und zu unterhalten. Ggf. erforderliche Hilfsabstützungen sind gleichfalls Leistungsgegenstand des AN.
Der AG ist über sämtliche geplante Aufbauten von Hebezeuge, Gerüste aller Art (z.B. Fassadengerüste, Rollgerüste, Raumgerüste, Sicherungsgerüste), Kräne, Mobilkräne oder ähnliches mindestens 7 Arbeitstage (AT) vorher zu unterrichten.

*Hinweis: Brandschutz auf der Baustelle und Fluchtwege*
Brandschutz auf der Baustelle und Fluchtwege

Der AN ist für die Umsetzung sämtlicher Brandschutzvorschriften in seinen zugewiesenen Arbeitsbereichen eigenverantwortlich zuständig. Eventuelle Beschilderungen z.B. zu den Hauptfluchtwegen hat dieser eigenverantwortlich anzubringen.

*Hinweis: Entsorgung von Abfällen und Sauberkeit auf der Baustelle*
Entsorgung von Abfällen und Sauberkeit auf der Baustelle
Abfälle und sonstiges nicht zum Einbau bestimmtes Material darf auf der Baustelle nicht dauernd gelagert werden, sondern ist in den vorgesehenen Bereichen bereitzustellen und gem. vertraglicher Regelung zu entsorgen.
Es ist zu beachten, dass alle Arbeitsreste sofort nach Fertigstellung der Arbeiten von den Flächen entfernt werden müssen. Sogenannte "Haufwerksbildungen" mit Bauresten und Abfall sind zwingend zu vermeiden.
Während der Bauphase ist regelmäßig (wöchentlich) eine Baureinigung vorzusehen. Material ist sauber zu lagern, die Arbeitsbereiche und Verkehrswege sind  in einem sauberen Zustand zu hinterlassen. Sollte der AN dieser Verpflichtung nicht nachkommen, wird nach einmaliger textlicher Aufforderung die Reinigung zu Lasten des AN durch Dritte ausgeführt.

*Hinweis: Bereitstellungsflächen und -behältnisse für Demontage- und Abbruchmaterialien*
Bereitstellungsflächen und -behältnisse für Demontage- und Abbruchmaterialien
Die fachgerechte Verpackung der Abfälle einschließlich Bereitstellung des Verpackungsmaterials fällt in den Leistungsbereich des AN.
Die Bereitstellungsflächen für die Behältnisse und Haufwerke haben sich innerhalb des Baufeldes zu befinden. Bei Bedarf sonstiger Bereitstellungsflächen außerhalb des Baufeldes sind diese mit der BL/FBL abzustimmen und dürfen nur nach Freigabe genutzt werden.

*Hinweis: Zustandsfeststellung*
Zustandsfeststellung
Alle Zustandsfeststellungen in und außerhalb der Baustelle werden in einem gemeinsamen Termin zwischen AG und AN vor Beginn der Baustelle durchgeführt. Falls der Baustellenbetrieb ohne zuvorige Zustandsfeststellung aufgenommen wird, obliegt die Beweislast ausdrücklich beim AN.
Nach Beendigung der Leistung erfolgt eine weitere gemeinsame Zustandsfeststellung. Sollte im Zuge der Zustandsfeststellung durch den AN verursachte Beschädigungen festgestellt werden, gehen diese zu Lasten des AN und sind durch diesen in den Ursprungszustand zurückzuversetzen.

*Hinweis: Durch den AN verursachte Schäden/ Versicherung*
Durch den AN verursachte Schäden/ Versicherung
Sofern der AN im Rahmen seiner Tätigkeiten oder sein Verhalten Schäden verursacht, werden sämtliche entstehende Kosten dem AN weiterbelastet.

*Hinweis: Ökologische Bedingungen*

*Hinweis: Natur-, Landschafts- und Umweltschutz*
Natur-, Landschafts- und Umweltschutz
Das Baufeld liegt außerhalb von ausgewiesenen Naturschutzgebieten, jedoch zur Hälfte innerhalb des Wasserschutzgebietes Zone III B.
Die auf dem Baufeld stehenden Bäume werden durch Dritte entfernt. Zu Beginn der Abbrucharbeiten befinden sich noch einige Bäume im Baufeld. Es sind Einschränkungen und Erschwernisse einzuplanen.
Alle Anforderungen des Umweltschutzes und aus der Baugenehmigung/ Abbruchgenehmigung sind zu beachten und einzuhalten. Sämtliche Arbeiten sind so auszuführen, dass Verunreinigungen von Boden/ Baugrund, Grund- und Oberflächenwasser ausgeschlossen sind. Der Auftragnehmer hat zum Schutz von Umwelt, Landschaft und Gewässer die durch die Baumaßnahme verursachten Beeinträchtigungen auf das erforderliche, unvermeidbare Maß zu beschränken.

*Hinweis: Arbeiten in Wasserschutzgebieten*
Arbeiten in Wasserschutzgebieten
Die Baumaßnahme liegt teilweise innerhalb von Wasserschutzgebieten der Zone III B.
Eine Verunreinigung von Grundwasser und Boden/ Baugrund ist unbedingt zu vermeiden (beispielsweise ordnungsgemäße Lagerung von wassergefährdenden Stoffen, etc.). Dennoch eingetretene Grundwasser- und/oder Bodenverunreinigungen sind sofort durch geeignete Maßnahmen zu beseitigen. Auf der Baustelle sind hierfür erforderliche Geräte und Hilfsmittel, wie z.B. Ölbindemittel, Auffangwannen, etc., ständig und in ausreichender Menge vorzuhalten.
Sämtliche Kosten für Boden- und/oder Grundwasserverunreinigungen, die durch den AN herbeigeführt wurden, gehen zu Lasten des AN und sind durch diesen auf eigene Kosten umgehend zu beseitigen.

*Hinweis: Absteckung/ Vermessung*
Absteckung/ Vermessung
Vom AG werden keine Hauptvermessungspunkte zur Verfügung gestellt. Alle erforderlichen Vermessungsleistungen sind durch den AN zu erbringen.

*Hinweis: Tiefbau*
Tiefbau

Auf dem Gelände befinden sich Kanäle, die zurückgebaut und verschlossen werden müssen. Die entstandene Baugrube zum Rückbau der Kanäle ist sicher zu böschen.

*Hinweis: Bekannte oder vermutete Hindernisse im Bereich der Baustelle*
Bekannte oder vermutete Hindernisse im Bereich der Baustelle
- 1. Abbruchphase: Bestandsgebäude Sporthalle, Kanal, Bäume

*Hinweis: Kampfmittel*
Kampfmittel
Es sind keine Kampfmittel bekannt, daher sind keine besonderen Maßnahmen erforderlich.

*Hinweis: Projektorganisation übergreifend*

*Hinweis: Leistungsschnittstellen mit anderen Gewerken*
Leistungsschnittstellen mit anderen Gewerken
Der AN koordiniert seine Leistungen eigenverantwortlich mit den weiteren auf der Baustelle tätigen Unternehmern. Er stimmt sich mit Baustellenüberwachung/ -bewachung ab bzw. berücksichtigt deren Vorgaben und stimmt die sich hieraus ergebenden Abläufe mit der FBL des AG ab.
Folgende Leistungen werden AG-seitig erbracht:
- Projektleitung des AG
- Fachbauleitung
- Schadstoffgutachter
- SiGeKo
- Übergabepunkte Baustrom und Bauwasser

*Hinweis: Projektkoordination*

*Hinweis: Baubesprechung*
Baubesprechung
Der Turnus für Baubesprechungen wird zum Baustart mit dem AN und weiteren Beteiligten festgelegt.
Die Teilnahme der Projektleitung und der Fachbauleitung des AN ist verpflichtend.

Die Protokollierung erfolgt durch die BL.

*Hinweis: Sicherstellung der Ordnung auf der Baustelle*
Sicherstellung der Ordnung auf der Baustelle
Zu den Aufgaben des AN gehört die einvernehmliche Koordination seiner Baustellenaktivitäten, seiner Transport- und Lagerlogistik und seiner sonstigen Maßnahmen mit den Belangen und Anforderungen des AG, der Behörden und mit den Anliegern. Dies geschieht auf Basis des Baustelleneinrichtungsplans und der geplanten Bauabläufe. Die Unterlagen sind vor Beginn der Arbeiten, und dann laufend, durch den AN fortzuschreiben.
Die rechtzeitige Erstellung des geforderten detaillierten Bauablaufplans und des Baustelleneinrichtungsplans liegt im Leistungsumfang des AN. Diese sind nach Abstimmung des Starttermins innerhalb einer Woche zu erstellen.

*Hinweis: Terminplan*
Termine und Terminplan - Anforderungen an Inhalt und Struktur
Detailterminplan (technische Bearbeitung/ Ausführung) des AN
Es sind alle erforderlichen Mitwirkungen des Bauherrn einschließlich Freigabe- und Genehmigungsfristen zu berücksichtigen. Weiterhin liegen dem Detailterminplan jegliche Einzelbearbeitungsschritte einschließlich aller Abstimmungsprozesse zu Grunde.
Terminliche Abstimmung mit anderen Auftragnehmern
Die Koordinierungspflicht des AN mit anderen Firmen, Behörden und Anliegern usw. erstreckt sich auch auf den terminlichen Ablauf. Der AN hat auf der Basis seiner im Vertrag festgelegten Ausführungsfristen rechtzeitig eine Verständigung mit den anderen am Bau Beteiligten, Nutzern und Anliegern über die Reihenfolge und den Zeitbedarf der einzelnen Maßnahmen herbeizuführen.
Aktualisierung/ Fortschreibung Ausführungsterminplan des AN
Der AN hat seinen Ausführungsterminplan nach Aufforderung durch den AG fortzuschreiben und binnen einer Woche der FBL des AG vorzulegen.

*Hinweis: Baustelleneinrichtung des AN*

*Hinweis: Sozialcontainer*
Sozialcontainer

Sozialcontainer (Aufenthalts-/Pausenraum) sind Teil des LVs und sind die Position Baustelleneinrichtung einzukalkulieren Die Aufstellflächen sind durch den AG freigeben zu lassen. Erforderliche Umsetzungen von Containern des AN während der Bauzeit hat der AN ohne Kosten für den AG durchzuführen.

*Hinweis: Lagerflächen*
Lagerflächen

Lagerflächen des AN für Arbeitsmaterialien sind im Bereich der durch den AG zugewiesenen Baustellenflächen einzurichten, zu betreiben und nach Abschluss der Arbeiten rückzubauen. Die Verortung der Flächen wird im Rahmen der Planung abgestimmt.
Weitere Lagermöglichkeiten sind auf dem Baugrundstück nur beschränkt vorhanden. Größe und Ort von Lagerflächen sind mit dem AG abzustimmen.

*Hinweis: Kranstandorte*
Kranstandorte
Ein Kranstandort ist für den AN Rohbauer geplant. Diese Fläche ist dem vorläufigen BE-Plan zu entnehmen und ständig freizuhalten. Der Kran steht nicht für den Abbruch zur Verfügung.

*Hinweis: Arbeitsbühnen, Gerüste und Hebezeuge (ohne Höhenzugangstechnik)*
Arbeitsbühnen, Gerüste und Hebezeuge (ohne Höhenzugangstechnik)
Notwendige Maßnahmen und/oder Umbau-/Änderungsmaßnahmen an Arbeitsbühnen, Gerüste und Hebezeuge sind im Vorfeld mit der BL des AG abzustimmen, z. B. für freizuhaltende Bereiche (Bauaufzüge, etc.). Die Kosten hierfür sind in die Einheitspreise einzukalkulieren.

*Hinweis: Anzeigen, Anträge und Genehmigungen*
Anzeigen, Anträge und Genehmigungen
Der AN bereitet sämtliche erforderliche Anzeigen, Anträge und Genehmigungen (z. B. für die Einrichtung der Verkehrsführung und - sicherung) vor und beantragt sie bei der jeweils zuständigen Behörde. Die Beantragung beinhaltet die Erstellung und Einreichung aller erforderlichen Pläne (Regel -, Lage-, Beschilderungspläne usw.) und Erläuterungsberichte, alle anfallenden Gebühren sowie sämtliche mit der Beantragung der Genehmigung erforderlichen Nebenleistungen (z. B. die Teilnahme an verkehrsrechtlichen Besprechungen, Koordinierungs-Besprechungen und Verkehrsschau vor Ort.)
Die Kosten für diese Leistungen sind in die Position "Technische Bearbeitungsleistung" der betreffenden Teilleistungen einzukalkulieren.
Alle sich aus Auflagen aus Genehmigungen resultierenden Kosten (z. B. Verkehrssicherungspflichten) sind in die Einheitspreise zu kalkulieren.
Der AN hat die BL/FBL und den AG über sämtliche Vorgänge vorab in Kenntnis zu setzen und zu eventuellen Terminen einzuladen.

*Hinweis: Leistungsgegenstand*

*Hinweis: Leistungsziel: Leistungsinhalt und Endzustand nach Vertragserfüllung durch den AN*
Leistungsziel: Leistungsinhalt und Endzustand nach Vertragserfüllung durch den AN
Die werkvertragliche Leistung des AN gilt als erfüllt, wenn:
- Alle Vorgaben für die Übergabe des Baufeldes an den AG erfüllt sind. Dies beinhaltet die vollständige Ausführung aller Leistungspositionen Entrümpelung, Entkernung, Schadstoffsanierung, Rückbau und Entsorgung. Der angestrebte Endzustand des Geländes ist eine sicher geböschte Baugrube.
- Alle geschuldeten erforderlichen Unterlagen für die Entsorgungsleistungen dem AG im Original übergeben worden sind.
- Alle festgestellten Mängel des AN im Rahmen von Vorbegehungen, Leistungsfestellungen und der Gesamtabnahme beseitigt wurden.

*Hinweis: Leistungsbeschreibung Technische Bearbeitung und Ausführung durch den AN*
Leistungsbeschreibung Technische Bearbeitung und Ausführung durch den AN
Übergreifend
Leistungsübergreifend gehört die Erstellung einer schlüssigen Entwurf-, Ausführungs- bzw. folgenden Werk- und Montageplanung in das Leistungsbild des AN. Alle hierzu erforderlichen zusätzlichen Genehmigungen (behördlich oder gesetzlich), welche nicht bereits vorliegen, sind durch den AN einzuholen und in die Preise einzukalkulieren. Auch einzukalkulieren sind sämtliche Leistungen, die im Rahmen dieser Leistungsbeschreibung nicht benannt oder beschrieben wurden, für den Werkerfolg des AN aber erforderlich sind.
Die Leistungsbeschreibung ist ausschließlich funktional zu verstehen. Das Massenrisiko verbleibt damit beim AN.
Die Arbeitsverfahren sind durch den AN so zu wählen, dass die entsprechenden Sanierungs- und Ausführungsziele (u. a. sortenreine Trennung der anfallenden Abfallfraktionen sowie terminliche Vorgaben) gewährleistet werden können. Sämtliche Arbeitsverfahren sind mit der BL/FBL des AG abzustimmen.
Leistungsgrundlage ist die vorliegende Ausschreibung einschließlich aller Beschreibungen und aller Anlagen. Generell sind das KrWG, die GefStoffV, der aktuelle Stand der Technik, die anzuwendenden TRGS, sowie mitgeltende Gesetze, Vorschriften u. ä. zu berücksichtigen.
Leistungsbestandteile sind sämtliche Leistungsbeschreibungen und Anforderungen der Ausschreibung mitsamt aller Anlagen.
Alle Abfälle sind durch den AN fachgerecht auszubauen, zu separieren und fachgerecht zu entsorgen. Die Entsorgung dieser Materialien ist in einer separaten EP-Position des LV aufgeführt.
Die Kosten für die Demontage, für die vollständige restfreie Separierung und Trennung der einzelnen Abfallfraktionen, den Transport (vom Anfallort bis zur Entsorgungsstelle) sind inkl. aller Nebenleistungen (wie z.B. fachgerechte Verpackung gem. Separierungsliste) einzukalkulieren.
Gleiches gilt auch für sämtliche weiterführend erforderliche Maßnahmen, wie z.B. Verfestigung von schwach gebundenen Asbestverwendungen seiner eigenen Sanierungsleistung.
Bei der Entsorgung  ist zu berücksichtigen, dass das Massenrisiko ausdrücklich und vollständig dem Auftragnehmer obliegt. Er hat hierzu im Zuge der Angebotsbearbeitung sämtliche erforderlichen eigenen Massenermittlungen durchzuführen. Diese sind in die Pauschalen miteinzukalkulieren.

*Hinweis: Technische Bearbeitungsleistung und Ausführung Entrümpelung, Entkernung und Schadstoffsanierung*
Technische Bearbeitungsleistung und Ausführung Entrümpelung, Entkernung und Schadstoffsanierung
Technische Bearbeitungsleistung
Gegenstand der technischen Bearbeitungsleistung ist die ausführungsreife Ausarbeitung und Fortschreibung der bereits eingereichten Konzepte. Die Konzepte (z.B. Sanierungskonzepte) sind vor Ausführungsbeginn beim AG zur Freigabe vorzulegen. Die weiteren Regelungen aus anderen OZ und insbesondere die folgende Leistungsbeschreibung ist zu beachten.
Entrümpelung
Die Entrümpelung umfasst Ausbau, Quertransport und Verladung sämtlicher losen im Bereich der Ausführung vorhandenen Gegenstände und Objekte.
Entkernung
Die Entkernung umfasst Ausbau, Quertransport und Verladung sämtlicher im Ausführungsbereich vorhandenen nicht schadstoffhaltigen fest verbauten Gegenstände und Objekte.
Schadstoffsanierung
Die Schadstoffsanierung umfasst Ausbau, Quertransport und Verladung sämtlicher im Ausführungsbereich vorhandenen schadstoffhaltigen fest verbauten bzw. losen Gegenstände und Objekte.
Beim Ausbau der PCB-haltigen Fugen ist zu beachten, dass rechts und links der Fugen jeweils 3 cm der mineralischen Bausubstanz zu entfernen sind.

Insgesamt umfasst die hier ausgeschriebene Leistung Ausbau, Separation, Verpackung, Transport und Entsorgung aller vorhandenen Materialien.
Eine Auflistung der anfallenden Schadstoffe für das Angebot sind den Schadstoffgutachten sowie der Separationsliste zu entnehmen.
Insbesondere die Separationsliste stellt einen abschließenden Katalog der bisher bekannten Stoffe dar, es ist also ausdrücklich von dem Vorkommen der benannten Stoffe auszugehen. Alle in der Separationsliste vorhandenen Stoffe können sowohl als Monofraktion als auch im Verbund vorkommen.
Die Schadstoffuntersuchungen sind kein vollständiges Schadstoffkataster für die ausgeschriebene Leistung der Schadstoffsanierung. Jedoch geben diese einen orientierenden Überblick über die gefundenen Schadstoffe im Gebäude.
Es ist davon auszugehen, dass alle erwähnten Materialien nicht nur am jeweiligen Beprobungsort verbaut sind, sondern auch in allen anderen Arbeitsbereichen vorkommen können. Das Massenrisiko liegt hierbei bei dem AN.
Weiterhin ist von einer mehrschichtigen Verwendung auszugehen.
Der AN hat sämtliche Schadstoffe, welche in seinen Arbeitsbereichen gefunden werden, zu sanieren. Als zusätzliche bzw. geänderte Leistungen gem. anderer OZ für die Schadstoffsanierung gelten "neue", nicht in den vorliegenden Schadstofferkundungen - insbesondere der Separationsliste - aufgeführte Schadstoffe. Alle bekannten Schadstoffe und somit Leistungsgegenstand des AN, unabhängig davon wo und in welcher Menge diese in den Leistungsbereichen gefunden werden, sind in der Separationsliste aufgeführt. Ein Beispiel für eine zusätzliche oder geänderte Leistung wäre z.B. Spritzasbest, welcher bei den Untersuchungen bis dato nicht gefunden wurde, mithin auch in den Unterlagen nicht benannt ist.
Ausbauverfahren
Die Arbeitsverfahren sind durch den AN so zu wählen, dass die entsprechenden Sanierungs- und Ausführungsziele (u. a. sortenreine Trennung der anfallenden Abfallfraktionen) gewährleistet werden können.

Spezielle Anforderungen an den getrennten Ausbau von Abfallstoffen und Separierung der Schadstoffe
Die Separation beim Ausbau aller anfallenden Abfälle unterliegt den zur Zeit gültigen Gesetzen. Die Separationsliste zeigt eine Zusammenstellung der erwarteten zu separierenden Abfälle.
Der AN muss alle anfallenden schwachgebundenen asbesthaltigen Abfälle in einer von ihm aufgestellten und betriebenen Verfestigungsanlage auf der Baustelle verfestigen. Schwach gebundene asbesthaltige Abfälle müssen innerhalb von 10 AT verfestigt werden.
Der AN ist für den Aufbau, Betrieb und Rückbau seiner ggf. erforderlichen Schwarzbereiche verantwortlich. Stellung, Unterhalt und Räumung obliegen dem AN und sind in die EP des LVs einzukalkulieren. Während der gesamten Sanierungszeit hält der AN nach Anzahl der Sanierungsbereiche Aufsichtsführende nach TRGS 519 & DGUV-R 101-004 vor. Diese Personen müssen während der gesamten Arbeitszeit vor Ort sein.

*Hinweis: Technische Bearbeitungsleistung und Ausführung Rückbau und sonstige Leistungen*
Technische Bearbeitungsleistung und Ausführung Rückbau und sonstige Leistungen
Technische Bearbeitungsleistung
Gegenstand der technischen Bearbeitungsleistung ist die ausführungsreife Ausarbeitung und Fortschreibung der bereits eingereichten Konzepte (z.B. Abbruchkonzept) sowie der für die Ausführungsreife weiter erforderlichen Ausarbeitungen. Die Konzepte sind vor Ausführungsbeginn beim AG zur Freigabe vorzulegen. Die weiteren Regelungen aus anderen OZ und insbesondere die folgende Leistungsbeschreibung ist zu beachten.
Der AN hat vor dem Rückbau eine detaillierte Rückbauanweisung zu erstellen und sämtliche beteiligte Personen schriftlich zu unterweisen. Die Unterlagen sind im Vorfeld mit dem SiGeKo, LBauO Bauleiter und ggf. mit der zuständigen Fachbehörde, BauBG und weiteren Vertretern abzustimmen.
Die technische Bearbeitungen und die Ausführungsleistungen sind gemäß anderer OZ zu gliedern.
Rückbau
Der AN stellt die AN-seitige Fachbauleitung gem. §45 Abs. 2 Landesbauordnung (LBO) und weist diese mittels Fachbauleitererklärung nach.
Der AN hat den Kanal bis zum nächsten Schacht zurückzubauen und die entstandene Öffnung dauerhaft zu verschließen. Alle Abstimmungen hierzu liegen in der funktionalen Planungsaufgabe des AN.
Noch im Baufeld befindliche Versorgungsleitungen von sonstigen Netzbetreibern (z.B. Trinkwasser, Strom, Telekommunikation) sind im Rahmen der funktionalen technischen Bearbeitungen nochmals durch den AN zu klären, ob die Stilllegung erfolgt ist und ggf. anfallende Schnittstellen im Bauverlauf zu berücksichtigen und zu koordinieren.
Der gesamte Rückbau ist durch den AN durchzuführen.
Der Rückbau umfasst den kompletten Rückbau der Nebengebäude, des Anbaus und der Container in der ersten Phase und der Sporthalle in der 2. Phase. Der Rückbau versteht sich inkl. Bodenplatte und Fundamente. Die Böschungen der entstandenen Baugrube sind abbruchsicher herzustellen.
Weiterhin sind nach der 1. Abbruchphase Provisorien bei der Sporthalle vorzusehen, die einen Übergangszustand bis zur 2. Abbruchphase sicherstellt. Hierzu zählen zum einen ein einbruchssicherer Verschluss der beiden Türen mit OSB-Platten und zum anderen ein Abdecken der Stirnkanten des verbliebenen und geschnittenen Flachdaches mit Planen und Holzleisten. Eine Erschwernis beim Anschrauben der Provisorien aufgrund der asbesthaltigen Dichtungsbahn ist zu beachten.

Endzustand (Übergabe Baufeld an AG)
Der Endzustand ist ein vollständig freigemachtes Baufeld. Die Baugruben wurden sicher geböscht (max. 45°).

*Hinweis: Technische Bearbeitungsleistung und Ausführung Entsorgung*
Technische Bearbeitungsleistung und Ausführung Entsorgung

Dem AN obliegt die Entsorgung sämtlicher im Zuge der Leistungserbringung anfallenden Abfälle. Die Leistung ist in einer separaten Position abgefragt.

Der AN tritt als Bevollmächtigter des Erzeugers auf und führt das eANV im Auftrag des AG durch. Hierzu ist vorab das EGF durch den AN einzuholen. Er erstellt während der Planungsphase ein vollumfängliches Entsorgungskonzept  und schreibt dieses bis zum Projektende fort. Die Dokumentation ist ebenso im Prozess aufzustellen und laufend fortzuschreiben. Alle Dokumentationen sind der Fachbauleitung des AG fortlaufend zur Kontrolle vorzulegen.
Das Entsorgungskonzept beinhaltet mindestens nachfolgende Angaben:
- Die anfallenden Stoffströme sind mindestens in die nachfolgenden Punkte zu gliedern:
  - Mineralische Abfälle (Beton/Bauschutt)
  - Nicht gefährliche Abfälle
  - gefährliche Abfälle
  - Materialien/Anlagen zur Wiederverwendung

Mindestangaben des Entsorgungskonzeptes:
- Abfallschlüsselnummer
- Abfallbezeichnung
- Beseitigungsverfahren/Verwertungsverfahren (KrWG)
- Wiederverwendung
- Gesamt-Mengenschätzung
- Transporteur
- Behördliche Beförderernummer
- Entsorger Verwertung (Adresse, Tel., Ansprechpartner)
- Entsorger/Deponie Beseitigung (Adresse, Tel., Ansprechpartner)
- Behördliche Entsorgernummer
- Aktuelle EfB-Zertifikate aller Entsorger/Deponien

Beprobung und Abfalldeklaration
- Die Beprobung von Verdachtsfällen und der einzelnen Haufwerke erfolgt durch die Fachbauleitung des AG baubegleitend.
- Die Durchführung der Beprobung ist mit 5 Werktagen Vorlauf in schriftlicher Form anzufordern.
- Es ist mit einer Analysedauer bis zu 14 Tagen zu rechnen.
- Nach Analyseergebnis erfolgt die Einstufung durch die Fachbauleitung des AG. Die Deklarationshoheit obliegt der Fachbauleitung des AG.

Die Wiegescheine der annehmenden Verwertungs-/Beseitigungsstellen müssen nachfolgende Angaben enthalten:
- Baustelle
- Transporteur
- Entsorger
- AVV
- Abfallbezeichnung
- fortlaufende Wiegescheinnummer
- Datum und Uhrzeit der getrennt erfolgten Erst- und Zweit-Wiegung
- Taramasse (Gewicht des unbeladenen Fahrzeugs, durch Wiegung zu ermitteln)
- Taramasse des verwendeten Abrollcontainers, sofern relevant
- Brutto- und Nettomasse
- Kennzeichen des Fahrzeugs.

*Hinweis: Übergreifende technische Einrichtungen*

*Hinweis: Interaktion mit der FBL des AG*
Interaktion mit der FBL des AG
Schadstofffunde:
Werden im Zuge der Maßnahme abweichend zur Separationsliste schadstoffverdächtige Materialien vorgefunden sind diese unverzüglich textlich der Fachbauleitung mitzuteilen. Die weitere Vorgehensweise ist mit der Fachbauleitung des AG und der BL abzustimmen.

Freimessungen und Abnahmen:
Sämtliche Schwarzbereiche sind vor Arbeitsaufnahme des AN von der Fachbauleitung des AG abzunehmen.
Nach Beendigung der Sanierungsarbeiten erfolgt durch die Fachbauleitung eine Kontrolle dieser Arbeiten und der Reinigung des Schwarzbereiches. Anschließend erfolgt die Freigabe zur Freimessung. Die Freimessung (nach VDI 3492) wird vom AN durchgeführt. Nach Beendigung der Freimessung ist der Fachbauleitung das Prüfergebnis vorzulegen.
Die Aufrechterhaltung der Umgebungsschutzmaßnahmen ist bis zur Freigabe durch den Fachgutachter des AG erforderlich. Bei erfolgreicher Freimessung erfolgt durch die Fachbauleitung die Freigabe zum Abbau des Schwarzbereiches. Nach Übermittlung der Raumluftmessungen ist mit einer Dauer von 2 Arbeitstagen bis zur Freigabe des Bereiches zu rechnen. Dies ist in den Bauablauf einzuplanen.

*Hinweis: Eigen- und Fremdüberwachung*
Eigen- und Fremdüberwachung
Abfälle Schwarzbereiche
Die Fremdüberwachung beim Aufbau und Betrieb von Schwarzbereichen sowie die Kontrolle des fachgerechten Verpackens von gefährlichen Abfällen erfolgt über den vom AG eingesetzten Fachgutachter für die Schadstoffsanierung zur Qualitätssicherung und entbindet den AN nicht von seinen generellen Pflichten.
Separation von Abfällen
Die Fremdüberwachung der Separation von nicht gefährlichen und gefährlichen Abfällen erfolgt über den vom AG eingesetzten Fachbauleiter zur Qualitätssicherung und entbindet den AN nicht von seinen generellen Pflichten.

### 50 Kosten Alle hier zu bepreisenden Leistungen richten sich inhaltlich nach den zuvor getätigten Ausführungsbeschreibungen im Rahmen dieses Leistungsverzeichnisses nebst aller weiteren dieser Angebotsaufforderung beigefügten Informationen.

**50.1 Technische Bearbeitung/Planungsleistung**
Technische Bearbeitung/Planungsleistung

siehe vorgenannte Leistungsbeschreibungen, u.a.
- OZ 40 Anzeige, Anträge, Genehmigungen
- OZ 43: Leistungsbeschreibung Technische Bearbeitung und Ausführung durch den AN
Menge: 1,000 psch

**50.2 Baustelle einrichten, vorhalten und räumen**
Baustelle einrichten, vorhalten und räumen

Baustelle einrichten und räumen einschl. der Einholung sämtlicher erforderlicher Genehmigungen.

Folgende Ordnungsziffer sind u.a. bei der Kalkulation zu berücksichtigen:

- OZ 12: Sozialcontainer
- OZ 15: Baustrom, Bauwasser, Abwasser, Beleuchtung
- OZ 16: Hebezeuge
- OZ 18: Baureinigung
Menge: 1,000 psch

**50.3 Fachbauleitung gem. LBauO**
Fachbauleitung Rückbau gem. §45 Abs. 2 Landesbauordnung (LBO)

Die Fachbauleitung gemäß §45 Abs. 2 LBO unterhalb der Bauleiter LBauO wird durch den AN gestellt.
Der hierfür benannte Vertreter des Auftragnehmers als Fachbauleiter hat regelmäßig (im Mittel 1h/Tag) persönlich präsent zu sein und ausreichende Kontrollen auf der Baustelle vorzunehmen, deren Häufigkeit sich nach ihrer Notwendigkeit, insbesondere der Überwachungsbedürftigkeit der Maßnahmen und der Qualität der ausführenden Firmen für die Gesamtmaßnahme. Der Fachbauleiter ist direkt berichtspflichtig gegenüber dem Bauleiter LBauO §45 (1) und der FBL des AG.
Der Fachbauleiter und sein Vertreter müssen die Qualifikationen gemäß LBauO und über eine entsprechende Berufserfahrung erfüllen. Ein Wechsel in der Person des Fach-/Bauleiters ist rechtzeitig gegenüber dem Bauleiter gemäß LBauO und dem AG mitzuteilen.
Menge: 1,000 psch

**50.4 Übernahme eANV, Bevollmächtigter des Erzeugers**
Übernahme eANV, Bevollmächtigter des Erzeugers

Der Entsorgungsprozess inkl. Beladen, Abfuhr, Transport und Entsorgung erfolgt durch den AN. Der AN trägt alle hierbei anfallenden Gebühren.

- Vorgabe elektronisches Nachweisverfahren (eANV)
Ein auftragnehmerseitiger Beauftragter übernimmt für die nicht gefährlichen und gefährlichen Abfälle als Verfahrensbevollmächtigter die Abfallerzeugerpflichten des Auftraggebers.
Die Rolle des „Bevollmächtigten Erzeugers" wird durch eine vom AN bestellte Person durchgeführt. Zur Erstellung der Entsorgungsnachweise sind die Angaben im Entsorgungskonzept einzuhalten.
Menge: 1,000 psch

**50.5 Dokumentation**
Dokumentation der Leistung

Der AN hat für die Durchführung seiner Leistungen alle notwendigen Dokumentationen auf der Baustelle vorzuhalten, dem Bauherrn zur Verfügung zu stelle und auf den aktuellen Stand zu halten.

Dieses sind z.B.:
alle erstellten Planunterlagen des AN inkl. Indexierung

- alle genehmigten Pläne
- Sicherheitsdatenblätter
- Werksbescheinigungen
- Abnahmebescheinigungen, Zulassungsbescheinigungen, etc.
- Prüfzeugnisse und Nachweise, statische Berechnungen, Zulassungen sowie Zustimmungen im Einzelfall, etc.
- Unbedenklichkeitserklärungen
- Errichterbescheinigungen
- Übereinstimmungserklärungen
- Nachunternehmerlisten
- sämtliche Konzepte inkl. der Aktualisierungen
- Arbeitsschutzdokumentationen inkl. Unterweisungen
- Sämtliche Arbeitsanweisungen
- Maschinenprüfbescheinigungen, UVV, etc.

Details hierzu werden im Startgespräch und in den Baustellenbesprechungen abgestimmt.

Entsorgungsdokumentation
Zum Abschluss der Maßnahme ist der AN verpflichtet, eine Entsorgungschlussdokumentation digital zu erstellen und der Fachbauleitung zu übergeben. Nach Prüfung erfolgt die Freigabe durch die Fachbauleitung.
Die Dokumentation beinhaltet mindestens nachfolgende Angaben:
- Die Dokumentation muss den jeweils aktuell gültigen gesetzlichen Mindestanforderungen und den behördlichen aktuellen Vorgaben entsprechen.
- Die Dokumentation ist mit jeder Abschlagszahlung als Kopie und mit Ende der Maßnahme im Zuge der Schlussrechnung im Original zu übergeben und stellt die Basis der Abrechnung der Entsorgungsleistung dar
- Die Zertifikate aller Annahmestellen sind vor erster Abfuhr von der Baustelle der FBL zu übergeben
- Erstellung Monatsbericht bis 5 Arbeitstage des Folgemonat mit folgenden Mindestangaben:

1) Übersicht Abfalldokumentation
- Baustelle
- Tabelle mit Art, AVV, Mengen, Einheit
2) Einzelblatt je Abfall
- Baustelle
- Abfallart (z.B. Beton)
- AVV (z.B. 170101)
- Analyse, wenn vorhanden
- Tabelle mit (Scan, Datum, Wiegeschein, Begleit-/Übernahmeschein, Transporteur,
  - KFZ, Annahmestelle, Einheit, Gesamtsumme
Menge: 1,000 psch

### 51 Kosten Ausführungsleistungen

**51.1 Entrümpelung**
Entrümpelung

Folgende Ordnungsziffer sind u.a. bei der Kalkulation zu berücksichtigen:

- OZ 2: Entrümpelung
- OZ 44: Entrümpelung
Das Mengenrisiko obliegt dem AN.
Menge: 1,000 psch

**51.2 Entkernung**
Entkernung

Folgende Ordnungsziffer sind u.a. bei der Kalkulation zu berücksichtigen:
- OZ 2: Entkernung
- OZ 44: Entkernung
Das Mengenrisiko obliegt dem AN.
Menge: 1,000 psch

**51.3 Schadstoffsanierung**
Schadstoffsanierung

Folgende Ordnungsziffer sind u.a. bei der Kalkulation zu berücksichtigen:
- OZ 2: Schadstoffsanierung
- OZ 44: Schadstoffsanierung
Das Mengenrisiko obliegt dem AN.
Menge: 1,000 psch

**51.4 Rückbau**
Rückbau Gebäude

Folgende Ordnungsziffer sind u.a. bei der Kalkulation zu berücksichtigen:
- OZ 2: Rückbau
- OZ 45: Rückbau
Das Mengenrisiko obliegt dem AN.
Menge: 1,000 psch

**51.5 Rückbau Kanal**
Rückbau Kanal

Der Kanal, welcher sich direkt bei den Nebengebäuden befindet, ist bis zum nächsten Schacht zurückzubauen. Es ist zu beachten, dass die Lage der Kanäle bisher nicht bekannt ist. Die Verortung der Kanäle, die zurückgebaut werden  müssen, liegt in der funktionalen Planungsaufgabe des AN.

Die entstandene Öffnung nach Rückbau des Kanals ist dauerhaft zu verschließen. Der Verschluss des Kanals erfolgt Vorgaben des Kanalnetzbetreibers.

Folgende Ordnungsziffer sind u.a. bei der Kalkulation zu berücksichtigen:
OZ 26: Tiefbau
Menge: 1,000 psch

**51.6 Entsorgung**
Entsorgung

Entsorgung aller Materialien gemäß Separationsliste
Folgende Ordnungsziffer sind u.a. bei der Kalkulation zu berücksichtigen:

OZ 46: Technische Bearbeitungsleistung und Ausführung Entsorgung
Das Mengenrisiko obliegt dem AN.
Menge: 1,000 psch
